# Muster-Leistungsbeschreibung
Leistungsbeschreibung (GAEB 90, DA81)
Währung: EUR

## KKS-Trockenspritzen (Betofix SPCC TS)
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Überprüfung der Betonflächen**
Überprüfen der zu behandelnden Flächen:

a) visuell auf Verschmutzungen, Trennmittelrückstände, Vergrünungen, Absanden und Risse, defekte elastische Fugenversiegelung.

b) durch Hammerprobe auf Hohlstellen, Kiesnester und Gefügelockerungen.

c) Überprüfung auf Schadstoffbelastung

Schadstellen kennzeichnen und Prüfprotokoll erstellen
Einheit: m2

**00001.0002 Schadhafte, lockere Betonteile und carbonatisierten Beton abstemmen**
Entfernen von schadhaften, lockeren und
mürben Betonteilen bis auf das feste Gefüge
sowie carbonatisierten Beton im Bereich der
Stahlbewehrung.
Korrodierte Bewehrungseisen rundherum
bis 2 cm über die erkennbare Korrosion hinaus
freistemmen.
Reparaturflächen gradlinig und im
Winkelvon 45 Grad begrenzen.
Einheit: m2

**00001.0003 Sandstrahlen mineralischer Flächen**
Untergrundvorbehandlung der mineralischen Flächen
mittels geeignetem Verfahren, z.B. Sandstrahlen
zur Erzielung eines sauberen und
tragfähigen Untergrundes, frei von haftungsmindernden
Schichten.
Der Untergrund muss nach der Untergrundvorbehandlung
die
geforderten Werte aus den technischen Unterlagen
des nachfolgenden Instandsetzungssystems aufweisen
und zur Aufnahme der nachfolgenden Schichten geeignet
sein.
Einheit: m2

**00001.0004 Bewehrung reinigen**
*** Bedarfsposition ohne GB
Freigelegte Bewehrungseisen umlaufend
entsprechend Norm-Reinheitsgrad SA 2 1/2
gemäß DIN EN ISO 8501-1 und DIN EN ISO 12944-4
mit geeignetem Verfahren reinigen.

Vorbereitungsverfahren nach Wahl des AN

Angebotenes Verfahren:____________________
Einheit: m

**00001.0005 M3/R4/SPCC TS Betonersatz (Betofix SPCC TS)**
Reprofilierung von Schadstellen im Beton
im Trockenspritzverfahren mit einem
SPCC (SRM) - Betonersatzmörtel.

Bauteil:______________

Einbaulage:______________

Schichtdicke:_______cm

Produkt: Remmers Betofix SPCC TS

Produktanforderungen:
Betonersatz für die statisch relevante Instandsetzung
Betonersatz gemäß
- DIN EN 1504-3
- Rili-SIB DAfStb 2001
- ZTV-ING
- ZTV-W LB 219
Reparatur und Anodeneinbettmörtel für den
Kathodischen Korrosionsschutz
Trockenspritzverfahren
Faseverstärkt
Hoher Karbonatisierungswiderstand
Hoher Wassereindringwiderstand
Besonders schwindarm
Gute Überkopfverarbeitbarkeit
Frost-Tausalzbeständig

Klassifizierung
nach Rili-Sib 2001 M3
nach DIN EN 1504-3 R4
Altbetonklassen A3 A4
Brandverhalten Klasse A1
Feuerwiderstandsprüfung (nach EN 1363-1): >F 120*
*analog DIN EN 13501

Einwirkung aus der Umgebung: XALL
Karbonatisierung XC1 XC2 XC3 XC4
Chloride ohne Meerwasser XD1 XD2
Chloride mit Meerwasser XS1 XS2
Frostangriff mit/ohne Taumittel XF1 XF2 XF3 XF4
Chemischer Angriff XA1 XA2
Verschleißbeanspruchung
Waste Water
Feuchtigkeitsklassenzuordnung WO WF WA

Einwirkung aus dem Betongrund
Rückseitige Durchfeuchtung XBW1 XBW2
Wasserbeaufschlagung durch Süß- oder Meerwasser XW1
XW2
Statisch mitwirkend XSTAT
Dynamische Beanspruchung bei Applikation XDYN

Kapillare Wasseraufnahme ? 0,5 kg/(m²h )
Schwinden 28 Tage < 0,8 ?
Druckfestigkeit (28 d) ? 45 N/mm²
Biegezugfestigkeit (28 d) ? 8 N/mm²
Dyn. E-Modul 27 kN/mm²
Größtkorn 2 mm
Frischmörtelrohdichte Ca. 2,1 g/cm³
pH-Wert > 12 (10%ige Lösung)

Angebotenes Produkt:______________

Verbrauch:
Ca. 2,1 kg/m²/mm Schichtdicke
Remmers Betofix SPCC TS <5781>
Hinweis: zzgl. Rückprall
Einheit: m2

**00001.0006 wie vor, jedoch je weiteren Zentimeter Schichtdicke**
Einheit: St

**00001.0007 PCC-Feinspachtel (Betofix Fill)**
*** Bedarfsposition ohne GB
Lieferung und Aufbringen eines einkomponentigen,
mineralischen, kunststoffvergüteten PCC-Feinspachtels.

Bauteil:___________

Einbaulage:______________

Schichtdicke:______ mm

Produkt: Remmers Betofix Fill

Produktanforderungen:
Hohe Frühfestigkeit
Gute Glätt- und Haftfähigkeit
Spannungsarm und rissfrei erhärtend
Gute Überkopfverarbeitbarkeit
Zertifiziert nach DIN EN 1504-3
BASt gelistet
M1-Mörtel nach DAfStb-Richtlinie
Frost-Tausalzbeständig
Expositionsklassenzuordnung Karbonatisierung XC1
XC2 XC3 XC4Chloride ohne Meerwasser XD1
Chloride aus Meerwasser XS1
Frostangriff mit /ohne Taumittel XF1 XF2 XF3
Chemischer Angriff XA1
Verschleißbeanspruchung XM1
Biegezugfestigkeit 28d > 7,0 N/mm²
Brandklasse A1
Druckfestigkeit 1 d: = 10 N/mm², 7 d = 25 N/mm²,
28 d = 30 N/mm²
Dyn. E-Modul = 15000 N/mm²
Fremdüberwachung QDB und KIWA
Größtkorn: 0,5 mm
Haftvermögen (DIN EN 1542) (28 d) = 1,5 N/mm²
Kapillare Wasseraufnahme =  0,5 kg/(m²?h0,5 )

Angebotenes Produkt:______________

Verbrauch:
ca. 1,75 kg/m²/mm bzw. 1,75 kg/dm³
Remmers Betofix Fill <1008>
Einheit: m2
